# Lampadaire avec mât métallique

- Propriété du fichier: CYPE INGENIEROS, S.A.
- Format: FIEBDC-3/2002
- Devise: EUR
- Coûts indirects: 3.00 %
- Frais généraux: 13.00 %
- Bénéfice: 6.00 %
- TVA: 20.00 %

## M Mobilier urbain

### ME Éclairage public

#### MEF Lampadaires

**MEF020** U Lampadaire avec mât métallique.
Lampadaire, modèle Rama Led "SANTA & COLE", de 4700 mm de hauteur, composé de mât cylindrique d'acier galvanisée peinte, de 127 mm de diamètre et 2 luminaires rectangulaires à la même hauteur en aluminium anodisé, de 25 W de puissance maximum, de 1163x200x98 mm, avec optique à haut rendement de technologie led et 24 DEL de 1 W, classe de protection I, degré de protection IP66. Comprend le dé de fondation réalisé en béton massif C20/25 (X0(F); D20; S2; Cl 1,0), les accessoires et les éléments d'ancrage. Totalement monté, connecté et testé.
Critère d'évaluation économique: Le prix ne comprend pas l'excavation.
Inclut: Réalisation de la fondation en béton massif. Préparation de la surface d'appui. Fixation de la colonne. Mise en place des luminaires. Connexion. Nettoyage de l'élément.
Critère pour le métré: Nombre d'unités prévues, selon documentation graphique du Projet.
Critère pour le mémoire: On mesurera le nombre d'unités réellement exécutées selon les spécifications du Projet.

| Code | U | Désignation | Quantité | Prix | Montant |
|---|---|---|---|---|---|
| mt10hmf030p | m³ | Béton massif C20/25 (X0(F); D20; S2; Cl 1,0), prêt à l'emploi, selon NF EN 206. (matériau) | 0.254 | 117.49 | 29.84 |
| mt34syc015je | U | Lampadaire, modèle Rama Led "SANTA & COLE", de 4700 mm de hauteur, composé de mât cylindrique d'acier galvanisée peinte, de 127 mm de diamètre et 2 luminaires rectangulaires à la même hauteur en aluminium anodisé, de 25 W de puissance maximum, de 1163x200x98 mm, avec optique à haut rendement de technologie led et 24 DEL de 1 W, classe de protection I, degré de protection IP66, y compris la plaque base et les boulons d'ancrage. (matériau) | 1.000 | 2927.05 | 2927.05 |
| mq07cce010a | h | Camion avec nacelle élévatrice à bras articulé de 16 m de hauteur maximale de travail et 260 kg de charge maximale. (matériel) | 0.385 | 21.68 | 8.35 |
| mo020 | h | Compagnon professionnel III/CP2 construction. (main-d'œuvre) | 0.330 | 29.25 | 9.65 |
| mo113 | h | Ouvrier d'exécution I/OE1 construction. (main-d'œuvre) | 0.220 | 24.51 | 5.39 |
| mo003 | h | Compagnon professionnel III/CP2 électricien. (main-d'œuvre) | 0.550 | 30.20 | 16.61 |
| mo102 | h | Ouvrier professionnel II/OP électricien. (main-d'œuvre) | 0.550 | 25.99 | 14.29 |
| % | % | Frais de chantier des unités d'ouvrage | 2 % | 3011.18 | 60.22 |
|  |  | Coûts directs |  |  | 3071.40 |
