# Jardinière en fonte

- Propriété du fichier: CYPE INGENIEROS, S.A.
- Format: FIEBDC-3/2002
- Devise: EUR
- Coûts indirects: 3.00 %
- Frais généraux: 13.00 %
- Bénéfice: 6.00 %
- TVA: 20.00 %

## M Mobilier urbain

### MF Fleurissement

#### MFB Jardinières

**MFB010** U Jardinière en fonte.
Jardinière circulaire modèle Casicilíndrica "SANTA & COLE", de 80 cm de diamètre et 50 cm de hauteur, en fonte de fer avec protection anti-oxydante et peinture de couleur grise.
Inclut: Mise en place de la jardinière. Suppression et nettoyage du matériau excédant.
Critère pour le métré: Nombre d'unités prévues, selon documentation graphique du Projet.
Critère pour le mémoire: On mesurera le nombre d'unités réellement exécutées selon les spécifications du Projet.

| Code | U | Désignation | Quantité | Prix | Montant |
|---|---|---|---|---|---|
| mt52jsc010d | U | Jardinière circulaire modèle Casicilíndrica "SANTA & COLE", de 80 cm de diamètre et 50 cm de hauteur, en fonte de fer avec protection anti-oxydante et peinture de couleur grise. (matériau) | 1.000 | 1687.78 | 1687.78 |
| mq04cag010a | h | Camion grue jusqu'à 6 t de charge maximale. (matériel) | 0.220 | 56.47 | 12.42 |
| mo041 | h | Compagnon professionnel III/CP2 VRD espaces publics. (main-d'œuvre) | 0.220 | 29.25 | 6.44 |
| mo087 | h | Ouvrier professionnel II/OP VRD espaces publics. (main-d'œuvre) | 0.220 | 26.02 | 5.72 |
| % | % | Frais de chantier des unités d'ouvrage | 2 % | 1712.36 | 34.25 |
|  |  | Coûts directs |  |  | 1746.61 |
