# Poubelle en acier

- Propriété du fichier: CYPE INGENIEROS, S.A.
- Format: FIEBDC-3/2002
- Devise: EUR
- Coûts indirects: 3.00 %
- Frais généraux: 13.00 %
- Bénéfice: 6.00 %
- TVA: 20.00 %

## M Mobilier urbain

### MO Mobilier de propreté

#### MOP Poubelles

**MOP020** U Poubelle en acier.
Poubelle modèle Maya "SANTA & COLE", de 77 cm de hauteur et capacité 50 litres, avec corps en acier inoxydable AISI 304 finition poli et couvercle rabattable en acier inoxydable AISI 316 finition sablée avec serrure de fixation, fixée à une base de béton C20/25 (X0(F); D20; S2; Cl 1,0) avec éléments d'ancrage.
Critère d'évaluation économique: Le prix comprend l'excavation.
Inclut: Implantation. Excavation avec des moyens manuels. Bétonnage de la base d'appui. Montage. Suppression et nettoyage du matériau excédant.
Critère pour le métré: Nombre d'unités prévues, selon documentation graphique du Projet.
Critère pour le mémoire: On mesurera le nombre d'unités réellement exécutées selon les spécifications du Projet.

| Code | U | Désignation | Quantité | Prix | Montant |
|---|---|---|---|---|---|
| mt52psc030a | U | Poubelle modèle Maya "SANTA & COLE", de 77 cm de hauteur et capacité 50 litres, avec corps en acier inoxydable AISI 304 finition poli et couvercle rabattable en acier inoxydable AISI 316 finition sablée avec serrure de fixation, y compris bac intérieur en ABS et boulons d'ancrage. (matériau) | 1.000 | 829.59 | 829.59 |
| mt10hmf030p | m³ | Béton massif C20/25 (X0(F); D20; S2; Cl 1,0), prêt à l'emploi, selon NF EN 206. (matériau) | 0.250 | 117.49 | 29.37 |
| mt09reh330 | kg | Mortier de résine époxy avec sable de silice, à durcissement rapide, pour remplissage des ancrages. (matériau) | 0.200 | 5.11 | 1.02 |
| mo041 | h | Compagnon professionnel III/CP2 VRD espaces publics. (main-d'œuvre) | 0.528 | 29.25 | 15.44 |
| mo087 | h | Ouvrier professionnel II/OP VRD espaces publics. (main-d'œuvre) | 0.528 | 26.02 | 13.74 |
| % | % | Frais de chantier des unités d'ouvrage | 2 % | 889.16 | 17.78 |
|  |  | Coûts directs |  |  | 906.94 |
