# Poubelle de plage, en polyéthylène

- Propriété du fichier: CYPE INGENIEROS, S.A.
- Format: FIEBDC-3/2002
- Devise: EUR
- Coûts indirects: 3.00 %
- Frais généraux: 13.00 %
- Bénéfice: 6.00 %
- TVA: 20.00 %

## M Mobilier urbain

### MP Mobilier de plage

#### MPP Poubelles

**MPP010** U Poubelle de plage, en polyéthylène.
Poubelle de plage modèle Bina "SANTA & COLE", de 122 cm de hauteur, à corps conique et couvercle rond avec trou central, en polyéthylène de couleur jaune, encastrée. Comprend l'implantation, et la suppression et le nettoyage du matériau excédant Inclut: Implantation. Mise en place de la poubelle. Suppression et nettoyage du matériau excédant.
Critère pour le métré: Nombre d'unités prévues, selon documentation graphique du Projet.
Critère pour le mémoire: On mesurera le nombre d'unités réellement exécutées selon les spécifications du Projet.

| Code | U | Désignation | Quantité | Prix | Montant |
|---|---|---|---|---|---|
| mt52psc060l | U | Poubelle de plage modèle Bina "SANTA & COLE", à encastrer, de 122 cm de hauteur et capacité 165 litres, à corps conique et couvercle rond avec trou central, en polyéthylène de couleur jaune. (matériau) | 1.000 | 257.46 | 257.46 |
| mo041 | h | Compagnon professionnel III/CP2 VRD espaces publics. (main-d'œuvre) | 0.176 | 29.25 | 5.15 |
| mo087 | h | Ouvrier professionnel II/OP VRD espaces publics. (main-d'œuvre) | 0.176 | 26.02 | 4.58 |
| % | % | Frais de chantier des unités d'ouvrage | 2 % | 267.19 | 5.34 |
|  |  | Coûts directs |  |  | 272.53 |
