# Banc en bois

- Propriété du fichier: CYPE INGENIEROS, S.A.
- Format: FIEBDC-3/2002
- Devise: EUR
- Coûts indirects: 3.00 %
- Frais généraux: 13.00 %
- Bénéfice: 6.00 %
- TVA: 20.00 %

## M Mobilier urbain

### MR Mobilier de repos et d'agrément

#### MRB Bancs

**MRB020** U Banc en bois.
Banc modèle Bancal "SANTA & COLE" d'un tronçon sans dossier, de 51x45x224 cm, avec siège à planches de 50/65x160 mm en bois tropical avec certificat FSC Puro traité avec huile à deux composants et corps structural de plaque pliée en acier de 6 mm d'épaisseur avec protection anti-oxydante et peinture, fixé à une surface support avec éléments d'ancrage.
Critère d'évaluation économique: Le prix ne comprend pas la surface support.
Inclut: Implantation. Montage. Suppression et nettoyage du matériau excédant.
Critère pour le métré: Nombre d'unités prévues, selon documentation graphique du Projet.
Critère pour le mémoire: On mesurera le nombre d'unités réellement exécutées selon les spécifications du Projet.

| Code | U | Désignation | Quantité | Prix | Montant |
|---|---|---|---|---|---|
| mt52bsc050a | U | Banc modèle Bancal "SANTA & COLE" d'un tronçon sans dossier, de 51x45x224 cm, avec siège à planches de 50/65x160 mm en bois tropical avec certificat FSC Puro traité avec huile à deux composants et corps structural de plaque pliée en acier de 6 mm d'épaisseur avec protection anti-oxydante et peinture, y compris les boulons d'ancrage. (matériau) | 1.000 | 979.77 | 979.77 |
| mt09reh330 | kg | Mortier de résine époxy avec sable de silice, à durcissement rapide, pour remplissage des ancrages. (matériau) | 0.100 | 5.11 | 0.51 |
| mo041 | h | Compagnon professionnel III/CP2 VRD espaces publics. (main-d'œuvre) | 0.550 | 29.25 | 16.09 |
| mo087 | h | Ouvrier professionnel II/OP VRD espaces publics. (main-d'œuvre) | 0.550 | 26.02 | 14.31 |
| % | % | Frais de chantier des unités d'ouvrage | 2 % | 1010.68 | 20.21 |
|  |  | Coûts directs |  |  | 1030.89 |
