# Lampadaire avec mât métallique

- Propriété du fichier: CYPE Ingenieros S.A.
- Format: FIEBDC-3/2016
- Logiciel: Générateur de prix de la construction. CYPE Ingenieros, S.A.
- Date: 04/07/2024
- Devise: EUR
- Coûts indirects: 3 %
- Frais généraux: 13 %
- Bénéfice: 6 %
- TVA: 20 %

## M Mobilier urbain

### ME Éclairage public

#### MEF Lampadaires

**MEF020** U Lampadaire avec mât métallique.
Lampadaire, modèle Rama Led "SANTA & COLE", de 8200 mm de hauteur, composé de mât cylindrique à deux tronçons d'acier galvanisée peinte, avec le tronçon inférieur de 152 mm de diamètre et le tronçon supérieur de 127 mm de diamètre et 5 luminaires rectangulaires à des hauteurs différentes en aluminium anodisé, de 50 W de puissance maximum, de 1163x200x98 mm, avec optique à haut rendement de technologie led et 48 DEL de 1 W, classe de protection I, degré de protection IP66. Comprend le dé de fondation réalisé en béton massif C20/25 (X0(F); D20; S2; Cl 1,0), les accessoires et les éléments d'ancrage. Totalement monté, connecté et testé.
Critère d'évaluation économique: Le prix ne comprend pas l'excavation.
Inclut: Réalisation de la fondation en béton massif. Préparation de la surface d'appui. Fixation de la colonne. Mise en place des luminaires. Connexion. Nettoyage de l'élément.
Critère pour le métré: Nombre d'unités prévues, selon documentation graphique du Projet.
Critère pour le mémoire: On mesurera le nombre d'unités réellement exécutées selon les spécifications du Projet.

| Code | U | Désignation | Quantité | Prix | Montant |
|---|---|---|---|---|---|
| mt10hmf030p | m³ | Béton massif C20/25 (X0(F); D20; S2; Cl 1,0), prêt à l'emploi, selon NF EN 206. (matériau) | 0.567 | 117.49 | 66.617 |
| mt34syc015ro | U | Lampadaire, modèle Rama Led "SANTA & COLE", de 8200 mm de hauteur, composé de mât cylindrique à deux tronçons d'acier galvanisée peinte, avec le tronçon inférieur de 152 mm de diamètre et le tronçon supérieur de 127 mm de diamètre et 5 luminaires rectangulaires à des hauteurs différentes en aluminium anodisé, de 50 W de puissance maximum, de 1163x200x98 mm, avec optique à haut rendement de technologie led et 48 DEL de 1 W, classe de protection I, degré de protection IP66, y compris la plaque base et les boulons d'ancrage. (matériau) | 1 | 7667.53 | 7667.530 |
| mq07gte010a | h | Grue autopropulsée à bras télescopique avec une capacité d'élévation de 12 t et 20 m de hauteur maximale de travail. (matériel) | 0.22 | 55.96 | 12.311 |
| mq07cce010a | h | Camion avec nacelle élévatrice à bras articulé de 16 m de hauteur maximale de travail et 260 kg de charge maximale. (matériel) | 0.77 | 21.68 | 16.694 |
| mo020 | h | Compagnon professionnel III/CP2 construction. (main-d'œuvre) | 0.33 | 29.25 | 9.653 |
| mo113 | h | Ouvrier d'exécution I/OE1 construction. (main-d'œuvre) | 0.22 | 24.51 | 5.392 |
| mo003 | h | Compagnon professionnel III/CP2 électricien. (main-d'œuvre) | 0.55 | 30.2 | 16.610 |
| mo102 | h | Ouvrier professionnel II/OP électricien. (main-d'œuvre) | 0.55 | 25.99 | 14.295 |
| % | % | Frais de chantier des unités d'ouvrage | 2 % | 7809.102 | 156.182 |
|  |  | Coûts directs |  |  | 7965.284 |

Déchets:
- pose: mt10hmf030p Béton massif C20/25 (X0(F); D20; S2; Cl 1,0), prêt à l'emploi, selon NF EN 206; facteur de déchet 0.00107478

## Ressources

**mt10hmf030p** m³ Béton massif C20/25 (X0(F); D20; S2; Cl 1,0), prêt à l'emploi, selon NF EN 206
Données techniques: Coût énergétique 1840.000 MJ; Émission de CO2 230.000 kg; Code CED 17 01 01; Masse de l'élément 2300 kg; Volume 1.533333 m3

**mt34syc015ro** U Lampadaire, modèle Rama Led "SANTA & COLE"
Données techniques: Coût énergétique 14022.729 MJ; Émission de CO2 991.678 kg
Déchets:
- emballage: re150101 Emballages en papier et en carton. (composant de déchet); quantité 0.35 kg; Code CED 15 01 01; Masse de l'élément 1 kg; Volume 0.001333 m3
