# Potelet avec lumière, en fonte

- Propriété du fichier: CYPE Ingenieros S.A.
- Format: FIEBDC-3/2016
- Logiciel: Générateur de prix de la construction. CYPE Ingenieros, S.A.
- Date: 04/07/2024
- Devise: EUR
- Coûts indirects: 3 %
- Frais généraux: 13 %
- Bénéfice: 6 %
- TVA: 20 %

## M Mobilier urbain

### ME Éclairage public

#### MER Potelets avec lumière

**MER010** U Potelet avec lumière, en fonte.
Potelet modèle Finisterre "SANTA & COLE", encastré, de 810 mm de hauteur, composé de corps en fonte de fer avec protection anti-oxydante et finition peinte, de couleur noire, et diffuseur en verre moulé de résistance élevée, avec 4 DEL de 1 W, couleur blanche, classe de protection II, degré de protection IP55. Comprend l'implantation, les accessoires et la suppression et le nettoyage du matériau excédant.
Inclut: Implantation. Mise en place du potelet. Connexion. Suppression et nettoyage du matériau excédant.
Critère pour le métré: Nombre d'unités prévues, selon documentation graphique du Projet.
Critère pour le mémoire: On mesurera le nombre d'unités réellement exécutées selon les spécifications du Projet.

| Code | U | Désignation | Quantité | Prix | Montant |
|---|---|---|---|---|---|
| mt34syc400g | U | Potelet modèle Finisterre "SANTA & COLE", à encastrer, de 810 mm de hauteur, composé de corps en fonte de fer avec protection anti-oxydante et finition peinte, de couleur noire, et diffuseur en verre moulé de résistance élevée, avec 4 DEL de 1 W, couleur blanche, classe de protection II, degré de protection IP55. (matériau) | 1 | 1011.44 | 1011.440 |
| mo020 | h | Compagnon professionnel III/CP2 construction. (main-d'œuvre) | 0.11 | 29.25 | 3.218 |
| mo077 | h | Ouvrier professionnel II/OP construction. (main-d'œuvre) | 0.11 | 26.02 | 2.862 |
| mo003 | h | Compagnon professionnel III/CP2 électricien. (main-d'œuvre) | 0.22 | 30.2 | 6.644 |
| mo102 | h | Ouvrier professionnel II/OP électricien. (main-d'œuvre) | 0.22 | 25.99 | 5.718 |
| % | % | Frais de chantier des unités d'ouvrage | 2 % | 1029.882 | 20.598 |
|  |  | Coûts directs |  |  | 1050.480 |

## Ressources

**mt34syc400g** U Potelet modèle Finisterre "SANTA & COLE"
Données techniques: Coût énergétique 1017.706 MJ; Émission de CO2 63.493 kg
Déchets:
- emballage: re150101 Emballages en papier et en carton. (composant de déchet); quantité 0.086 kg; Code CED 15 01 01; Masse de l'élément 1 kg; Volume 0.001333 m3
