# Grille en fonte, pour entourage d'arbre

- Propriété du fichier: CYPE Ingenieros S.A.
- Format: FIEBDC-3/2016
- Logiciel: Générateur de prix de la construction. CYPE Ingenieros, S.A.
- Date: 04/07/2024
- Devise: EUR
- Coûts indirects: 3 %
- Frais généraux: 13 %
- Bénéfice: 6 %
- TVA: 20 %

## M Mobilier urbain

### MF Fleurissement

#### MFG Protections pour entourages d'arbres

**MFG010** U Grille en fonte, pour entourage d'arbre.
Grille modèle Piet Mondrian "SANTA & COLE", de 100x100 cm, pour entourage d'arbre, constituée de deux pièces en fonte de fer finition grenaillage, fixée à une base de béton C20/25 (X0(F); D20; S2; Cl 1,0).
Critère d'évaluation économique: Le prix comprend l'excavation.
Inclut: Implantation. Excavation avec des moyens manuels. Bétonnage de la base d'appui. Mise en place du cadre d'appui. Montage de la grille. Suppression et nettoyage du matériau excédant.
Critère pour le métré: Nombre d'unités prévues, selon documentation graphique du Projet.
Critère pour le mémoire: On mesurera le nombre d'unités réellement exécutées selon les spécifications du Projet.

| Code | U | Désignation | Quantité | Prix | Montant |
|---|---|---|---|---|---|
| mt52rsc010e | U | Grille modèle Piet Mondrian "SANTA & COLE", de 100x100 cm, pour entourage d'arbre, constituée de deux pièces en fonte de fer finition grenaillage, selon NF EN 124. Comprend cadre en acier galvanisé. (matériau) | 1 | 700.86 | 700.860 |
| mt10hmf030p | m³ | Béton massif C20/25 (X0(F); D20; S2; Cl 1,0), prêt à l'emploi, selon NF EN 206. (matériau) | 0.25 | 117.49 | 29.373 |
| mo041 | h | Compagnon professionnel III/CP2 VRD espaces publics. (main-d'œuvre) | 0.22 | 29.25 | 6.435 |
| mo087 | h | Ouvrier professionnel II/OP VRD espaces publics. (main-d'œuvre) | 0.308 | 26.02 | 8.014 |
| % | % | Frais de chantier des unités d'ouvrage | 2 % | 744.682 | 14.894 |
|  |  | Coûts directs |  |  | 759.576 |

Déchets:
- pose: mt10hmf030p Béton massif C20/25 (X0(F); D20; S2; Cl 1,0), prêt à l'emploi, selon NF EN 206; facteur de déchet 0.00107478

## Ressources

**mt52rsc010e** U Grille modèle Piet Mondrian "SANTA & COLE"
Données techniques: Coût énergétique 2059.596 MJ; Émission de CO2 128.423 kg
Déchets:
- emballage: re150101 Emballages en papier et en carton. (composant de déchet); quantité 0.086 kg; Code CED 15 01 01; Masse de l'élément 1 kg; Volume 0.001333 m3

**mt10hmf030p** m³ Béton massif C20/25 (X0(F); D20; S2; Cl 1,0), prêt à l'emploi, selon NF EN 206
Données techniques: Coût énergétique 1840.000 MJ; Émission de CO2 230.000 kg; Code CED 17 01 01; Masse de l'élément 2300 kg; Volume 1.533333 m3
