# Poubelle de plage, en polyéthylène

- Propriété du fichier: CYPE Ingenieros S.A.
- Format: FIEBDC-3/2016
- Logiciel: Générateur de prix de la construction. CYPE Ingenieros, S.A.
- Date: 12/06/2024
- Devise: EUR
- Coûts indirects: 3 %
- Frais généraux: 13 %
- Bénéfice: 6 %
- TVA: 20 %

## M Mobilier urbain

### MP Mobilier de plage

#### MPP Poubelles

**MPP010** U Poubelle de plage, en polyéthylène.
Poubelle de plage modèle Bina "SANTA & COLE", de 92 cm de hauteur, à corps conique et couvercle rond avec trou central, en polyéthylène de couleur bleue, placée au sol, fixée à une base de béton C20/25 (X0(F); D20; S2; Cl 1,0). Comprend l'implantation, excavation manuelle du terrain, éléments d'ancrage et la suppression et le nettoyage du matériau excédant Inclut: Implantation. Excavation. Bétonnage de la base d'appui. Montage de la poubelle. Suppression et nettoyage du matériau excédant.
Critère pour le métré: Nombre d'unités prévues, selon documentation graphique du Projet.
Critère pour le mémoire: On mesurera le nombre d'unités réellement exécutées selon les spécifications du Projet.

| Code | U | Désignation | Quantité | Prix | Montant |
|---|---|---|---|---|---|
| mt52psc060a | U | Poubelle de plage modèle Bina "SANTA & COLE", pour placer au sol, de 92 cm de hauteur et capacité 165 litres, à corps conique et couvercle rond avec trou central, en polyéthylène de couleur bleue, boulons d'ancrage. (matériau) | 1 | 293.22 | 293.220 |
| mt10hmf030p | m³ | Béton massif C20/25 (X0(F); D20; S2; Cl 1,0), prêt à l'emploi, selon NF EN 206. (matériau) | 0.25 | 117.49 | 29.373 |
| mt09reh330 | kg | Mortier de résine époxy avec sable de silice, à durcissement rapide, pour remplissage des ancrages. (matériau) | 0.2 | 5.11 | 1.022 |
| mo041 | h | Compagnon professionnel III/CP2 VRD espaces publics. (main-d'œuvre) | 0.528 | 29.25 | 15.444 |
| mo087 | h | Ouvrier professionnel II/OP VRD espaces publics. (main-d'œuvre) | 0.528 | 26.02 | 13.739 |
| % | % | Frais de chantier des unités d'ouvrage | 2 % | 352.798 | 7.056 |
|  |  | Coûts directs |  |  | 359.854 |

Déchets:
- pose: mt10hmf030p Béton massif C20/25 (X0(F); D20; S2; Cl 1,0), prêt à l'emploi, selon NF EN 206; facteur de déchet 0.00107478
- pose: mt09reh330 Mortier de résine époxy avec sable de silice, à durcissement rapide, pour remplissage des ancrages; facteur de déchet 0.042925

## Ressources

**mt52psc060a** U Poubelle de plage modèle Bina "SANTA & COLE"
Données techniques: Coût énergétique 1233.406 MJ; Émission de CO2 43.813 kg
Déchets:
- emballage: re150101 Emballages en papier et en carton. (composant de déchet); quantité 0.086 kg; Code CED 15 01 01; Masse de l'élément 1 kg; Volume 0.001333 m3

**mt10hmf030p** m³ Béton massif C20/25 (X0(F); D20; S2; Cl 1,0), prêt à l'emploi, selon NF EN 206
Données techniques: Coût énergétique 1840.000 MJ; Émission de CO2 230.000 kg; Code CED 17 01 01; Masse de l'élément 2300 kg; Volume 1.533333 m3

**mt09reh330** kg Mortier de résine époxy avec sable de silice, à durcissement rapide, pour remplissage des ancrages
Données techniques: Coût énergétique 2.251 MJ; Émission de CO2 0.184 kg; Code CED 17 09 04; Masse de l'élément 1 kg; Volume 0.000667 m3
Déchets:
- emballage: re170203 Plastique. (composant de déchet); quantité 0.003 kg; Code CED 17 02 03; Masse de l'élément 1 kg; Volume 0.001667 m3
