# Potelet fixe, en fonte

- Propriété du fichier: CYPE Ingenieros S.A.
- Format: FIEBDC-3/2016
- Logiciel: Générateur de prix de la construction. CYPE Ingenieros, S.A.
- Date: 12/06/2024
- Devise: EUR
- Coûts indirects: 3 %
- Frais généraux: 13 %
- Bénéfice: 6 %
- TVA: 20 %

## M Mobilier urbain

### MS Potelets et parkings pour vélos

#### MSP Bornes et potelets

**MSP020** U Potelet fixe, en fonte.
Potelet fixe modèle Sammy "SANTA & COLE", de 92 cm de hauteur, en fonte de fer avec protection anti-oxydante et peinture de couleur noire, fixé à une surface support avec agglomérant hydraulique, composé de ciments à haute résistance et additifs spécifiques, à prise rapide, et éléments d'ancrage.
Critère d'évaluation économique: Le prix ne comprend pas la surface support.
Inclut: Implantation. Montage. Suppression et nettoyage du matériau excédant.
Critère pour le métré: Nombre d'unités prévues, selon documentation graphique du Projet.
Critère pour le mémoire: On mesurera le nombre d'unités réellement exécutées selon les spécifications du Projet.

| Code | U | Désignation | Quantité | Prix | Montant |
|---|---|---|---|---|---|
| mt52hsc020b | U | Potelet fixe modèle Sammy "SANTA & COLE", de 92 cm de hauteur, en fonte de fer avec protection anti-oxydante et peinture de couleur noire, y compris les boulons d'ancrage. (matériau) | 1 | 371.88 | 371.880 |
| mt09amp010a | kg | Agglomérant hydraulique, composé de ciments à haute résistance et additifs spécifiques, à prise rapide. (matériau) | 0.2 | 0.65 | 0.130 |
| mo041 | h | Compagnon professionnel III/CP2 VRD espaces publics. (main-d'œuvre) | 0.44 | 29.25 | 12.870 |
| mo087 | h | Ouvrier professionnel II/OP VRD espaces publics. (main-d'œuvre) | 0.44 | 26.02 | 11.449 |
| % | % | Frais de chantier des unités d'ouvrage | 2 % | 396.329 | 7.927 |
|  |  | Coûts directs |  |  | 404.256 |

## Ressources

**mt52hsc020b** U Potelet fixe modèle Sammy "SANTA & COLE"
Données techniques: Coût énergétique 816.935 MJ; Émission de CO2 51.422 kg
Déchets:
- emballage: re150101 Emballages en papier et en carton. (composant de déchet); quantité 1.359 kg; Code CED 15 01 01; Masse de l'élément 1 kg; Volume 0.001333 m3
